# Coral Sauberlaufzonen
Leistungsbeschreibung (GAEB 90, DA81)
Währung: EUR

## Sauberlaufsysteme
Datum: 30.03.26

### Kapitel 1 Coral

**1.1 Coral Bright**
Strapazierfähiges Sauberlaufsystem für sehr gute
Feuchtigkeitsaufnahme und guter Schmutzentfernung im
Eingangs- und Innenbereich mit normaler
Begehungsfrequenz.
Herstellungsart: getuftet, 5/32" Schnittpol,
Polmaterial: Econyl®, recyceltes Polyamid,
durchgefärbt,
Trägermaterial: Polyesterfaservlies,
Rückenmaterial: Everfort Vinyl,
Hergestellt in Europa mit phthalatfreiem Vinylrücken
und zu 100% recyclingfähig,
Einsatzbereich: normale Frequentierung im Eingangs- und
Innenbereich,
Gesamtdicke (ISO 1765): 8,5 mm,
Gesamtgewicht Rollenware (ISO 8543): 4.200 g/m²,
Poleinsatzgewicht (ISO 8543): 1.070 g/m²,
Brandverhalten (EN 13501-1): Bfl-s1,
Rollebreite: 200 cm,
Verlegung Rollen: auf vollflächig gespachtelten
Untergrund kleben,
Dessin/Farbe: mehrfarbig, meliert mit Kratzgarn,
Farbton nach Wahl des AG aus der Standardkollektion,
Wegen Farbkonzept Dessin .......,Farbnummer des Belages
eintragen.

Sauberlaufsystem, Hersteller/Typ
 'Forbo Coral Bright ' oder gleichwertig,
Belag, Hersteller/Typ

'......................................................
'
vom Bieter einzutragen,
Abrechnungseinheit: m²

**1.2 Coral Brush**
Strapazierfähiges Sauberlaufsystem für maximale
Feuchtigkeitsaufnahme
und sehr guter Schmutzentfernung im Eingangs- und
Innenbereich mit starker Begehungsfrequenz.

Herstellungsart: getuftet, 5/32" Schnittpol,
Polmaterial: Econyl®, recyceltes Polyamid,
durchgefärbt,
Trägermaterial: Polyesterfaservlies,
Rückenmaterial: Everfort Vinyl,
Hergestellt in Europa mit phthalatfreiem Vinylrücken
und zu 100% recyclingfähig,
Einsatzbereich: starke Frequentierung im Eingangs- und
Innenbereich,
Gesamtdicke (ISO 1765): 9,0 mm,
Gesamtgewicht (ISO 8543): 4.000 g/m²,
Poleinsatzgewicht (ISO 8543): 900 g/m²,
Brandverhalten (EN 13501-1): Bfl-s1,
Rollen inkl. 2,5 cm Everfort-Vinylstoßrand: 105 cm /
155 cm / 205 cm,
Matten inkl. 2,5 cm umlaufenden Vinyl-Stoßrand:  55 x
90 cm / 90 x 155 cm / 135 x 205 cm,
Verlegung Rollen: auf vollflächig gespachtelten
Untergrund kleben,
Dessin/Farbe: mehrfarbig, meliert mit Kratzgarn,
Farbton nach Wahl des AG aus der Standardkollektion,
Wegen Farbkonzept Dessin .......,Farbnummer des Belages
eintragen.

Sauberlaufsystem, Hersteller/Typ
 'Forbo Coral Brush' oder gleichwertig,
Belag, Hersteller/Typ

'......................................................
'
vom Bieter einzutragen,
Abrechnungseinheit: m²

**1.3 Coral Brush Fliesen**
Strapazierfähiges Sauberlaufsystem für maximale
Feuchtigkeitsaufnahme
und sehr guter Schmutzentfernung im Eingangs- und
Innenbereich mit starker Begehungsfrequenz.

Herstellungsart: getuftet, 5/32"Schnittpol,
Polmaterial: Econyl®, recyceltes Polyamid, durchgefärbt
Trägermaterial: Polyesterfaservlies,
Rückenmaterial: Everfort Vinyl,
Hergestellt in Europa mit phthalatfreiem Vinylrücken
und zu 100% recyclingfähig,
Einsatzbereich: starke Frequentierung im Eingangs- und
Innenbereich,
Gesamtdicke (ISO 1765): 9,0 mm,
Gesamtgewicht (ISO 8543): 4.100 g/m²,
Poleinsatzgewicht (ISO 8543): 900 g/m²,
Brandverhalten (EN 13501-1): Bfl-s1,
Format: 50 x 50 cm,
Verlegung Fliesen: mit rutschhemmender Fixierung auf
vollflächig gespachtelten Untergrund,
Dessin/Farbe: mehrfarbig, meliert mit Kratzgarn,
Farbton nach Wahl des AG aus der Standardkollektion,
Wegen Farbkonzept Dessin .......,Farbnummer des Belages
eintragen.

Sauberlaufsystem, Hersteller/Typ
 'Forbo Coral Brush Fliesen' oder gleichwertig,
Belag, Hersteller/Typ

'......................................................
'
vom Bieter einzutragen,
Abrechnungseinheit: m²

**1.4 Coral Classic**
Strapazierfähiges Sauberlaufsystem für maximale
Feuchtigkeitsaufnahme und guter Schmutzentfernung im
Eingangs- und Innenbereich mit starker
Begehungsfrequenz.
Herstellungsart: getuftet, 5/32" Schnittpol,
Polmaterial: Econyl®, recyceltes Polyamid,
durchgefärbt,
Trägermaterial: Polyesterfaservlies,
Rückenmaterial: Everfort Vinyl,
Hergestellt in Europa mit phthalatfreiem Vinylrücken
und zu 100% recyclingfähig,
Einsatzbereich: starke Frequentierung im Eingangs- und
Innenbereich,
Gesamtdicke (ISO 1765): 9,0 mm,
Gesamtgewicht (ISO 8543): 4.000 g/m²,
Poleinsatzgewicht (ISO 8543): 865 g/m²,
Brandverhalten (EN 13501-1): Bfl-s1,
Rollen inkl. 2,5 cm Everfort-Vinylstoßrand: 105 cm /
155 cm / 205 cm,
Matten inkl. 2,5 cm umlaufenden Vinyl-Stoßrand:  55 x
90 cm / 90 x 155 cm / 135 x 205 cm,
Verlegung Rollen: auf vollflächig gespachtelten
Untergrund kleben,
Dessin/Farbe: mehrfarbig, meliert mit Kratzgarn,
Farbton nach Wahl des AG aus der Standardkollektion,
Wegen Farbkonzept Dessin .......,Farbnummer des Belages
eintragen.

Sauberlaufsystem, Hersteller/Typ
 'Forbo Coral Classic' oder gleichwertig,
Belag, Hersteller/Typ

'......................................................
'
vom Bieter einzutragen,
Abrechnungseinheit: m²

**1.5 Coral Classic Fliesen**
Strapazierfähiges Sauberlaufsystem für maximale
Feuchtigkeitsaufnahme und guter Schmutzentfernung im
Eingangs- und Innenbereich mit starker
Begehungsfrequenz.
Herstellungsart: getuftet, 5/32" Schnittpol,
Polmaterial: Econyl®, recyceltes Polyamid,
durchgefärbt,
Trägermaterial: Polyesterfaservlies,
Rückenmaterial: Everfort Vinyl,
Hergestellt in Europa mit phthalatfreiem Vinylrücken
und zu 100% recyclingfähig,
Einsatzbereich: starke Frequentierung im Eingangs- und
Innenbereich,
Gesamtdicke (ISO 1765): 9,0 mm,
Gesamtgewicht (ISO 8543): 4.100 g/m²,
Poleinsatzgewicht (ISO 8543): 865 g/m²,
Brandverhalten (EN 13501-1): Bfl-s1,
Abmessung Fliesen:  50 x 50 cm
Verlegung Fliesen: mit rutschhemmender Fixierung auf
vollflächig gespachtelten Untergrund,
Dessin/Farbe: mehrfarbig, meliert mit Kratzgarn,
Farbton nach Wahl des AG aus der Standardkollektion,
Wegen Farbkonzept Dessin .......,Farbnummer des Belages
eintragen.

Sauberlaufsystem, Hersteller/Typ
 'Forbo Coral Classic Fliesen' oder gleichwertig,
Belag, Hersteller/Typ

'......................................................
'
vom Bieter einzutragen,
Abrechnungseinheit: m²

**1.6 Coral Duo**
Strapazierfähiges Sauberlaufsystem für maximale
Feuchtigkeitsaufnahme und
Schmutzentfernung im Eingangsbereich mit starker
Begehungsfrequenz.

Herstellungsart: getuftet, 5/32" Schnittpol,
Polmaterial: Econyl®, recyceltes Polyamid,
durchgefärbt,
Trägermaterial: Polyesterfaservlies,
Rückenmaterial: Everfort Vinyl,
Hergestellt in Europa mit phthalatfreiem Vinylrücken
und zu 100% recyclingfähig,
Einsatzbereich: starke Frequentierung im
Eingangsbereich,
Gesamtdicke (ISO 1765): 9,0 mm,
Gesamtgewicht (ISO 8543): 3.800 g/m²,
Poleinsatzgewicht (ISO 8543): 680 g/m²,
Brandverhalten (EN 13501-1): Bfl-s1,
Rollen inkl. 2,5 cm Everfort-Vinylstoßrand: 205 cm,
Verlegung Rollen: auf vollflächig gespachtelten
Untergrund kleben,
Dessin: mehrfarbige Rippenstruktur mit Kratzgarn,
Farbton nach Wahl des AG aus der Standardkollektion,
Wegen Farbkonzept Dessin .......,Farbnummer des Belages
eintragen.

Sauberlaufsystem, Hersteller/Typ
 'Forbo Coral Duo' oder gleichwertig,
Belag, Hersteller/Typ

'......................................................
'
vom Bieter einzutragen,
Abrechnungseinheit: m²

**1.7 Coral Grip HD**
Strapazierfähiges Sauberlaufsystem für maximale
Schmutzentfernung im
Außen- und Eingangsbereich mit starker
Begehungsfrequenz.

Herstellungsart: 3-dimensional gebundene Monofilamente
und Antirutschgranulat,
Polmaterial: 100% Vinyl, durchgefärbt,
Rückenmaterial: offene Struktur / Everfort Vinyl,
Hergestellt in Europa mit phthalatfreiem Vinylrücken
und zu 100% recyclingfähig,
Einsatzbereich: starke Frequentierung im Außen- und
Eingangsbereich,
Gesamtdicke (ISO 1765) offene Struktur: 16 mm, mit
Rücken: 17 mm,
Gesamtgewicht (ISO 8543) offene Struktur: 5.500 g/m²,
mit Rücken: 8.100 g/m²,
Brandverhalten (EN 13501-1) mit Rücken: Bfl-s1,
Rollen offene Struktur: 122 cm, mit Rücken 127 cm,
Verlegung Rollen: auf planebenen Untergrund,
Dessin: einfarbig, mit Reliefdesign,
Farbton nach Wahl des AG aus der Standardkollektion,
Wegen Farbkonzept Dessin .......,Farbnummer des Belages
eintragen.

Sauberlaufsystem, Hersteller/Typ
 'Forbo Coral Grip HD offene Struktur ' oder
gleichwertig,
 'Forbo Coral Grip HD mit Rücken ' oder gleichwertig,

Belag, Hersteller/Typ

'......................................................
'
vom Bieter einzutragen,
Abrechnungseinheit: m²

**1.8 Coral Grip MD**
Strapazierfähiges Sauberlaufsystem für maximale
Schmutzentfernung im
Außen- und Eingangsbereich mit starker
Begehungsfrequenz.

Herstellungsart: 3-dimensional gebundene Monofilamente
und Antirutschgranulat,
Polmaterial: 100% Vinyl, durchgefärbt,
Rückenmaterial: offene Struktur / Everfort Vinyl,
Hergestellt in Europa mit phthalatfreiem Vinylrücken
und zu 100% recyclingfähig,
Einsatzbereich: starke Frequentierung im Außen- und
Eingangsbereich,
Gesamtdicke (ISO 1765) offene Struktur: 11 mm, mit
Rücken: 12 mm,
Gesamtgewicht (ISO 8543) offene Struktur: 3.500 g/m²,
mit Rücken: 6.500 g/m²,
Brandverhalten (EN 13501-1) mit Rücken: Bfl-s1,
Rollen offene Struktur: 122 cm, mit Rücken 127 cm,
Verlegung Rollen: auf planebenen Untergrund,
Dessin: einfarbig,
Farbton nach Wahl des AG aus der Standardkollektion,
Wegen Farbkonzept Dessin .......,Farbnummer des Belages
eintragen.

Sauberlaufsystem, Hersteller/Typ
 'Forbo Coral Grip MD offene Struktur ' oder
gleichwertig,
 'Forbo Coral Grip MD mit Rücken ' oder gleichwertig,

Belag, Hersteller/Typ

'......................................................
'
vom Bieter einzutragen,
Abrechnungseinheit: m²

**1.9 Coral Luxe**
Strapazierfähiges Sauberlaufsystem für maximale
Feuchtigkeitsaufnahme und guter Schmutzentfernung im
Eingangs- und Innenbereich mit leichter
Begehungsfrequenz.
Herstellungsart: getuftet, 5/32" Schnittpol,
Polmaterial: Polyamid, durchgefärbt,
Trägermaterial: Polyesterfaservlies,
Rückenmaterial: Everfort Vinyl,
Hergestellt in Europa mit phthalatfreiem Vinylrücken
und zu 100% recyclingfähig,
Einsatzbereich: leichte Frequentierung im Eingangs- und
Innenbereich,
Gesamtdicke (ISO 1765): 8,5 mm,
Gesamtgewicht (ISO 8543): 4.100 g/m²,
Poleinsatzgewicht (ISO 8543): 1.000 g/m²,
Brandverhalten (EN 13501-1): Bfl-s1,
Rollen inkl. 2,5 cm Everfort-Vinylstoßrand: 105 cm /
205 cm,
Matten inkl. 2,5 cm umlaufenden Vinyl-Stoßrand:  105 x
155 cm,
Verlegung Rollen: auf vollflächig gespachtelten
Untergrund kleben,
Dessin/Farbe: mehrfarbig, meliert,
Farbton nach Wahl des AG aus der Standardkollektion,
Wegen Farbkonzept Dessin .......,Farbnummer des Belages
eintragen.

Sauberlaufsystem, Hersteller/Typ
 'Forbo Coral Luxe' oder gleichwertig,
Belag, Hersteller/Typ

'......................................................
'
vom Bieter einzutragen,
Abrechnungseinheit: m²

USt %: 19,00
